# Projekt
Leistungsbeschreibung (GAEB DA XML 3.2, DA81)
Erstellt mit: myview DataGenerator GAEB, myview-GAEB-DA-XML-Export, 27.02.2024

## LV
Datum: 27.02.2024

### 01 Product program

#### 01.01 Mounting

##### 01.01.01 Rack mounting brackets

**01.01.01.001 MB-WT4**
19-inch montageset voor twee halve x 19-inch units met één hoogte-eenheid, kleur: zwart
Menge: 1,000
