# Projekt
Specification (GAEB DA XML 3.2, DA81)
Written by: myview DataGenerator GAEB, myview-GAEB-DA-XML-Export, 27.02.2024

## LV
Date: 27.02.2024

### 01 Product program

#### 01.01 Loudspeaker

##### 01.01.01 Pendant

**01.01.01.001 PE-64**
Громкоговоритель должен быть 12 см (5 дюймов) фазоинвертором конусного типа, подходящим для потолочного подвесного монтажа. Входной импеданс должен легко регулируется с помощью поворотного переключателя на верхней стороне громкоговорителя. Громкоговоритель должен включать в себя преобразователь с несколькими регулируемыми отводами (1 Вт, 3 Вт, 6 Вт при 100 В и 0,5 Вт, 1,5 Вт, 3 Вт при 70 В). Уровень выходного звукового давления на расстоянии 1 м при приложенном входном уровне 1 Вт должен составлять 90 дБ УЗД. Громкоговоритель должен иметь частотную характеристику (отклик) 100–18 000 Гц (–20 дБ).
Корпус громкоговорителя должен быть изготовлен из полимера HIPS. Решетка должна быть выполнена из обработанной снаружи стальной сетки. Громкоговоритель должен быть белого цвета с оттенком, также он должен быть перекрашиваемым. Блок должна иметь размеры ø 186 x 251 (В) мм (ø 7,32 x 9,88 дюймов) и вес 1,5 кг (3,31 фунта).
Модель громкоговорителя - TOA PE-64.
Quantity: 1,000
