# Projekt
Leistungsbeschreibung (GAEB DA XML 3.2, DA81)
Erstellt mit: myview DataGenerator GAEB, myview-GAEB-DA-XML-Export, 27.02.2024

## LV
Datum: 27.02.2024

### 01 Product program

#### 01.01 System Microphone

##### 01.01.01 Remote Microphone / Stations

**01.01.01.001 RS-143**
Menge: 1,000
