# Projekt
Specification (GAEB DA XML 3.2, DA81)
Written by: myview DataGenerator GAEB, myview-GAEB-DA-XML-Export, 2024-02-27

## LV
Date: 2024-02-27

### 01 Product program

#### 01.01 Mounting

##### 01.01.01 Speaker brackets

**01.01.01.001 SR-FB4**
Flight Kit for slim line array speaker SR-S4L or SR-S4S, flying mount up to three speakers together with SR-EP4.
Quantity: 1.000
