# Projekt
Specification (GAEB DA XML 3.2, DA81)
Written by: myview DataGenerator GAEB, myview-GAEB-DA-XML-Export, 27.02.2024

## LV
Date: 27.02.2024

### 01 Product program

#### 01.01 Loudspeaker

##### 01.01.01 Horn

**01.01.01.001 TC-631M**
Громкоговоритель Reflex Horn мощностью 30 Вт должен быть разработан как для внутреннего, так и для наружного пейджинга, а также для воспроизведения фоновой музыки. Должна быть доступна модель, предназначенная для использования в системах с высоким импедансом (линии 70 В/100 В), и стандартная модель для систем с низким импедансом 16 Ом. Динамик должен быть оснащен вновь разработанными мембранами со специальной термостойкой полиимидной пленкой для предотвращения поглощения мембраной влаги и изменения формы, а также для улучшения низкочастотных характеристик. Высокая эффективность АС должна достигаться также за счет сведения к минимуму зазора, образующегося при установке мембранной катушки в щель магнитной цепи. Динамик должен быть спроектирован таким образом, чтобы обеспечить высокую четкость речи и качество звука, подходящее для воспроизведения музыки. Внешняя фурнитура (винты, болты, гайки) должна быть изготовлена из нержавеющей стали, а монтажный кронштейн и сам рупор должны быть покрыты порошковой краской толщиной 50 микрон, которая примерно в три раза толще, чем у обычных рупоров. Все эти факторы должны сочетаться для обеспечения превосходной защиты от атмосферных воздействий и коррозии динамиков. Кроме того, сигнальная ракета должна быть изготовлена из алюминия, обладающего большей ударопрочностью, чем смола.Модель с высоким сопротивлением должна быть оснащена входным переключателем сопротивления (4 ступени для линии 100 В и 5 ступеней для линии 70 В), который облегчает настройку сопротивления без необходимости демонтажа. Выключатель также должен быть оборудован положением OFF для предотвращения повреждения динамика в результате неправильной настройки импеданса.
Quantity: 1,000
