# Projekt
Specification (GAEB DA XML 3.2, DA81)
Written by: myview DataGenerator GAEB, myview-GAEB-DA-XML-Export, 27.02.2024

## LV
Date: 27.02.2024

### 01 Product program

#### 01.01 Loudspeaker

##### 01.01.01 Horn

**01.01.01.001 TH-660 EU**
Bocina redonda con alta directividad para grandes distancias y ambientes ruidosos, con soporte de montaje, resistente a la intemperie hasta IP65 (con driver)
Quantity: 1,000
