# Projekt
Leistungsbeschreibung (GAEB DA XML 3.2, DA81)
Erstellt mit: myview DataGenerator GAEB, myview-GAEB-DA-XML-Export, 27.02.2024

## LV
Datum: 27.02.2024

### 01 Product program

#### 01.01 System Component

##### 01.01.01 I/O Modules

**01.01.01.001 U-01R**
The line input module shall be unbalanced, 220k ohms with RCA jack connector.

The line input module shall be TOA model U-01R.
Menge: 1,000
